# Panel cemento-madera de 10 mm de Teznocuber. Espesor: 10-60-16

- Propiedad del archivo: CONSTRUNARIO
- Formato: FIEBDC-3/2012
- Programa: Construnario Versión 3.51
- Fecha de los precios: 13/01/2022
- Divisa: EUR

**CM106016** m2 Panel cemento-madera de 10 mm de Teznocuber. Espesor: 10-60-16
Panel cemento-madera de 10 mm de Teznocuber. Espesor: 10-60-16 Características Cara superior Aglomerado hidrófugo 16 / 19 mm. Núcleo corcho / fibra de madera / grafito / poliestireno extruido / poliestireno expandido / lana de roca 30 / 40 / 50 / 60 / 80 / 100 / 120 / 140 / 160 / 180 / 200 mm Cara vista Cemento madera 8 / 10 mm Clasificaciones Acústica Aislamiento a ruido aéreo: 33,5 dba Rw (C, Ctr)=34 (-1,-3) Fuego Clasificación a fuego: Bs1d0 Permeabilidad al agua µ Factor de resistencia a la difusión de vapor de agua (µ): Seco 50 / Húmedo 30 Medidas disponibles: 2490x600: 2990x603
