# Panel sándwich contrachapado de 10 mm de Teznocuber. Espesor: 10-30-16. Sin barniz

- Propiedad del archivo: CONSTRUNARIO
- Formato: FIEBDC-3/2012
- Programa: Construnario Versión 3.51
- Fecha de los precios: 13/01/2022
- Divisa: EUR

**CO103016SB** m2 Panel sándwich contrachapado de 10 mm de Teznocuber. Espesor: 10-30-16. Sin barniz
Panel sándwich contrachapado de 10 mm de Teznocuber. Espesor: 10-30-16. Sin barniz Características Cara superior Aglomerado hidrófugo 16 / 19 mm. Contrachapado fenólico … 10 mm. Núcleo corcho / fibra de madera / grafito / poliestireno extruido / poliestireno expandido / lana de roca 30 / 40 / 50 / 60 / 80 / 100 / 120 / 140 / 160 / 180 / 200 mm. Cara vista Contrachapado 10 mm Clasificaciones Acústica Aislamiento a ruido aéreo: 32,7 dba Rw (C, Ctr)=33 (-1,-3) Fuego Clasificación a fuego: E Permeabilidad al agua µ Factor de resistencia a la difusión de vapor de agua (µ): Seco 202 / Húmedo 72 Medidas disponibles: 2490x600: 2990x600 (largo especial)
