# Panel sandwich friso de abeto de 10 mm de Teznocuber. Clasificación al fuego Bs2d0 o Cs1d0. Espesor 10-10-160-16

- Propiedad del archivo: CONSTRUNARIO
- Formato: FIEBDC-3/2012
- Programa: Construnario Versión 3.51
- Fecha de los precios: 27/04/2021
- Divisa: EUR

**FA4C101016016** m2 Panel sandwich friso de abeto de 10 mm de Teznocuber. Clasificación al fuego Bs2d0 o Cs1d0. Espesor 10-10-160-16
Panel sandwich friso de abeto de 10 mm de Teznocuber. Clasificación al fuego Bs2d0 o Cs1d0. Espesor 10-10-160-16 Características Cara superior Aglomerado hidrófugo 16 / 19 mm. Núcleo Pol. Extruído / Pol. Expandido / Lana roca 30 / 40 / 50 / 60 / 80 / 100 / 120 / 140 / 160 / 180 / 200 mm Cara Intermedia Fibra yeso 10 mm. Cara vista Friso de abeto 10 mm. Clasificaciones Fuego Clasificación a fuego: Bs1d0 / Cs1d0 Medidas disponibles: 140,160,180,200
