# Panel sándwich friso de iroko de 10 mm de Teznocuber. Espesor: 10-160-16. Barniz natural

- Propiedad del archivo: CONSTRUNARIO
- Formato: FIEBDC-3/2012
- Programa: Construnario Versión 3.51
- Fecha de los precios: 13/01/2022
- Divisa: EUR

**FI1016016BN** m2 Panel sándwich friso de iroko de 10 mm de Teznocuber. Espesor: 10-160-16. Barniz natural
Panel sándwich friso de iroko de 10 mm de Teznocuber. Espesor: 10-160-16. Barniz natural Características Cara superior Aglomerado hidrófugo 16 / 19 mm. Núcleo corcho / fibra de madera / grafito / poliestireno extruido / poliestireno expandido / lana de roca 30 / 40 / 50 / 60 / 80 / 100 / 120 mm. Cara vista Friso de maderas nobles 10 mm. Clasificaciones Acústica Aislamiento a ruido aéreo: 32,7 dba Rw (C, Ctr)=33 (-1,-3) Fuego Clasificación a fuego: E Permeabilidad al agua µ Factor de resistencia a la difusión de vapor de agua (µ): Seco 50 / Húmedo 20 Medidas disponibles: 2490x617
