# Panel Herakustik de 10 mm de Teznocuber. Espesor: 15-60-16

- Propiedad del archivo: CONSTRUNARIO
- Formato: FIEBDC-3/2012
- Programa: Construnario Versión 3.51
- Fecha de los precios: 13/01/2022
- Divisa: EUR

**HE156016** m2 Panel Herakustik de 10 mm de Teznocuber. Espesor: 15-60-16
Panel Herakustik de 10 mm de Teznocuber. Espesor: 15-60-16 Características Cara superior Aglomerado hidrófugo 16 / 19 mm. Núcleo corcho / fibra de madera / grafito / poliestireno extruido / poliestireno expandido / lana de roca 30 / 40 / 50 / 60 / 80 / 100 / 120 / 140 / 160 / 180 / 200 mm Cara vista Herakustik 15 / 25 mm. Clasificaciones Acústica Aislamiento a ruido aéreo: 33,4 dba Rw (C, Ctr)=33 (-2,-4) Fuego Clasificación a fuego: Bs1d0 Permeabilidad al agua µ Factor de resistencia a la difusión de vapor de agua (µ): Seco 5 / Húmedo 5 Medidas disponibles: 2490x603
