# Cabio multicapa de Teznocuber. Espesor: 10-10-120-19

- Propiedad del archivo: CONSTRUNARIO
- Formato: FIEBDC-3/2012
- Programa: Construnario Versión 3.51
- Fecha de los precios: 13/01/2022
- Divisa: EUR

**MUL101012019** m2 Cabio multicapa de Teznocuber. Espesor: 10-10-120-19
Cabio multicapa de Teznocuber. Espesor: 10-10-120-19 Núcleo corcho / fibra de madera / grafito / poliestireno extruido / poliestireno expandido / lana de roca Características mecánicas, térmicas, acústicas y al fuego, específicas para el diseño de su panel
