# Panel OSB decorado de 10 mm de Teznocuber. Espesor: 10-140-16

- Propiedad del archivo: CONSTRUNARIO
- Formato: FIEBDC-3/2012
- Programa: Construnario Versión 3.51
- Fecha de los precios: 13/01/2022
- Divisa: EUR

**OSB1014016** m2 Panel OSB decorado de 10 mm de Teznocuber. Espesor: 10-140-16
Panel OSB decorado de 10 mm de Teznocuber. Espesor: 10-140-16 Características Cara superior Aglomerado hidrófugo 16 / 19 mm. Núcleo Pol. Extruído / Pol. Expandido / Lana roca 30 / 40 / 50 / 60 / 80 / 100 / 120 / 140 / 160 / 180 / 200 mm. Cara vista Osb decorado 10 mm. Clasificaciones Acústica Aislamiento a ruido aéreo: 32,7 dba Rw (C, Ctr)=33 (-1,-3) Fuego Clasificación a fuego: E Medidas disponibles: 2490x600: 2990x600
