# Panel sandwich tarima OSB Ignifugado de 10 mm de Teznocuber. Clasificación al fuego Bs1d0. Espesor 10-50-16

- Propiedad del archivo: CONSTRUNARIO
- Formato: FIEBDC-3/2012
- Programa: Construnario Versión 3.51
- Fecha de los precios: 14/07/2021
- Divisa: EUR

**OSI105016** m2 Panel sandwich tarima OSB Ignifugado de 10 mm de Teznocuber. Clasificación al fuego Bs1d0. Espesor 10-50-16
Panel sandwich tarima OSB Ignifugado de 10 mm de Teznocuber. Clasificación al fuego Bs1d0. Espesor 10-50-16 Cara superior Aglomerado hidrófugo 16 / 19 mm. Núcleo Pol. Extruído / Pol. Expandido / Lana roca 30 / 40 / 50 / 60 / 80 / 100 / 120 / 140 / 160 / 180 / 200 mm Cara vista Osb ignifugado 10 mm. Clasificaciones Fuego Clasificación a fuego: Bs1d2 Medidas disponibles: 140,160,180,200
