# Panel sandwich de poliestireno expandido grandes luces de Teznocuber. Espesor 27-100-27

- Propiedad del archivo: CONSTRUNARIO
- Formato: FIEBDC-3/2012
- Programa: Construnario Versión 3.51
- Fecha de los precios: 27/04/2021
- Divisa: EUR

**PEGL2710027** m2 Panel sandwich de poliestireno expandido grandes luces de Teznocuber. Espesor 27-100-27
Panel sandwich de poliestireno expandido grandes luces de Teznocuber. Espesor 27-100-27 Propiedades Norma Unidad – Densidad UNE EN 1602 Kg/m3 25 Conductividad térmica declarada Ip a 10ºC EN 12939 W/mk 0,035 Resistencia a flexión mínima EN 12089 KPa 220 Resistencia a compresión mínima EN 826 KPa 130 Euroclase de reacción al fuego EN 11925-2 – E Estabilidad dimensional en condiciones normales y constantes de laboratorio EN 1603 Vol. % +/- 0,2 Estabilidad dimensional en condiciones específicas de temperatura y humedad EN 1604 – <=1% Resistencia a tracción UNE EN 1607 MPa 0,15 Tolerancia en anchura EN 822 – +/-0,6% O +/-3mm-WT
