# Panel sandwich de poliestireno expandido grafito grandes luces de Teznocuber. EsPGsor 27-150-27

- Propiedad del archivo: CONSTRUNARIO
- Formato: FIEBDC-3/2012
- Programa: Construnario Versión 3.51
- Fecha de los precios: 27/04/2021
- Divisa: EUR

**PGGL2715027** m2 Panel sandwich de poliestireno expandido grafito grandes luces de Teznocuber. EsPGsor 27-150-27
Panel sandwich de poliestireno expandido grafito grandes luces de Teznocuber. EsPGsor 27-150-27 Propiedades Norma Unidad – Densidad UNE EN 1602 Kg/m3 20 Conductividad térmica EN 13164 W/m2ºk 0,031 Tensión de compresión al 10% de deformación EN 826 KPa 90 Resistencia a la tracción EN 1607 KPa 80 Resistencia a la flexión EN 12089 KPa 150 Clasificación al fuego UNE 13501 – E
