# Panel poliestireno extruído de 16 mm de Teznocuber. Espesor: 120-16

- Propiedad del archivo: CONSTRUNARIO
- Formato: FIEBDC-3/2012
- Programa: Construnario Versión 3.51
- Fecha de los precios: 26/04/2021
- Divisa: EUR

**POLEX12016** m2 Panel poliestireno extruído de 16 mm de Teznocuber. Espesor: 120-16
Panel poliestireno extruído de 16 mm de Teznocuber. Espesor: 120-16 Propiedades Norma Unidad – Densidad UNE EN 1602 Kg/m3 30-35 Conductividad térmica (10ºC, 90 días) EN 13164 W/m2ºk 0,032/0,035 Resistencia a la compresión al 10% de deformación 30 días DIN 53421 KPa 250/300 Módulo de compresión EN 826 MPa 0,30 Resistencia a la tracción DIN 53292 KPa 450 Módulo de tracción DIN 53292 KPa 10 Resistencia a la cortante DIN 53427 KPa 200 Módulo de cortante (G) DIN 53427 MPa 7 Absorción de agua (28 días plancha) DIN 53428 Vol. % <=1,5 Coeficiente de dilatación lineal – mm/mk 0,07 Temperatura de aplicación – ºC 75 Clasificación al fuego UNE 13501 – E Resistencia térmica UNE 13164 m2K/W 0,85/2,75 Medidas disponibles: 2490x600: 2990x600
