# Semipanel hidrófugo de Teznocuber. Espesor 100-19

- Propiedad del archivo: CONSTRUNARIO
- Formato: FIEBDC-3/2012
- Programa: Construnario Versión 3.51
- Fecha de los precios: 13/01/2022
- Divisa: EUR

**SEMI10019** m2 Semipanel hidrófugo de Teznocuber. Espesor 100-19
Semipanel hidrófugo de Teznocuber. Espesor 100-19 Cara superior Aglomerado hidrófugo Núcleo corcho / fibra de madera / grafito / poliestireno extruido / poliestireno expandido / lana de roca Clasificación a fuego: E Medidas disponibles: 2490x600; 2990x600
