# Semipanel hidrófugo de Teznocuber. Espesor 80-16

- Propiedad del archivo: CONSTRUNARIO
- Formato: FIEBDC-3/2012
- Programa: Construnario Versión 3.51
- Fecha de los precios: 13/01/2022
- Divisa: EUR

**SEMI8016** m2 Semipanel hidrófugo de Teznocuber. Espesor 80-16
Semipanel hidrófugo de Teznocuber. Espesor 80-16 Cara superior Aglomerado hidrófugo Núcleo corcho / fibra de madera / grafito / poliestireno extruido / poliestireno expandido / lana de roca Clasificación a fuego: E Medidas disponibles: 2490x600; 2990x600
