# Compensador de dilatación axial, modelo Kappa-A de la serie K de Coraci. DN 20 mm, soldar

- Propiedad del archivo: CONSTRUNARIO
- Formato: FIEBDC-3/2012
- Programa: Construnario Versión 3.51
- Fecha de los precios: 16/02/2022
- Divisa: EUR

**CORACI212** u Compensador de dilatación axial, modelo Kappa-A de la serie K de Coraci. DN 20 mm, soldar.
Para calefacción, aire acondicionado, agua caliente sanitaria y vapor de baja presión.
