# Bomba de calor para calefacción aire acondicionado y ACS, Daikin Altherma 3 Bibloc. Clase 4, 6, 9

- Propiedad del archivo: CONSTRUNARIO
- Formato: FIEBDC-3/2012
- Programa: Construnario Versión 3.51
- Fecha de los precios: 29/08/2022
- Divisa: EUR

**DAIALTHEBB** u Bomba de calor para calefacción aire acondicionado y ACS, Daikin Altherma 3 Bibloc. Clase 4, 6, 9
Calefacción, aire acondicionado y agua (ACS) a medida. Tecnología Bluevolution con refrigerador R-32. Máxima eficiencia energética.
