# Bomba de calor aerotérmica para calefacción de alta temperatura y producción de ACS, Daikin Altherma HT

- Propiedad del archivo: CONSTRUNARIO
- Formato: FIEBDC-3/2012
- Programa: Construnario Versión 3.51
- Fecha de los precios: 29/08/2022
- Divisa: EUR

**DAIKALTHEHT** u Bomba de calor aerotérmica para calefacción de alta temperatura y producción de ACS, Daikin Altherma HT
Bomba de calor aerotérmica de alta temperatura y producción de ACS. Se puede conectar a radiadores. 3 veces más eficiente que calefacción tradicional.
