# Bomba de calor híbrida para alta o baja temperatura, Daikin Altherma Híbrida

- Propiedad del archivo: CONSTRUNARIO
- Formato: FIEBDC-3/2012
- Programa: Construnario Versión 3.51
- Fecha de los precios: 29/08/2022
- Divisa: EUR

**DAIKALTHEHIB** u Bomba de calor híbrida para alta o baja temperatura, Daikin Altherma Híbrida
1. Bomba de calor híbrida para alta o baja temperatura. Apta para cualquier tipo de instalación. 2. Alta potencia: Caldera de condensación de 33 kW incorporada. 3. Alto rendimiento: mejor SCOP que un sistema híbrido tradicional, gracias a la gestión híbrida Daikin. 4. Producción de ACS instantánea o mediante acumulador externo.
