# Bomba de calor para producción de ACS, Daikin Altherma ACS Monobloc

- Propiedad del archivo: CONSTRUNARIO
- Formato: FIEBDC-3/2012
- Programa: Construnario Versión 3.51
- Fecha de los precios: 29/08/2022
- Divisa: EUR

**DAIKALTHEMONO** u Bomba de calor para producción de ACS, Daikin Altherma ACS Monobloc
Daikin Altherma M HW es la nueva gama de calentadores de bomba de calor con depósito de almacenamiento para producir agua caliente sanitaria, adecuada para instalaciones residenciales. Se trata de una solución inteligente que utiliza electricidad, aire y, si es posible, energía fotovoltaica y térmica solar sin recurrir a los combustibles tradicionales. La eficiencia, el respeto por el medio ambiente, la flexibilidad y un nuevo aspecto son las características por las que destaca la gama Daikin Altherma M HW si se compara con un calentador de agua eléctrico tradicional.
