# Bomba de calor para la producción de ACS, Daikin Altherma ECH2O

- Propiedad del archivo: CONSTRUNARIO
- Formato: FIEBDC-3/2012
- Programa: Construnario Versión 3.51
- Fecha de los precios: 29/08/2022
- Divisa: EUR

**DAIKINALTHEECH** u Bomba de calor para la producción de ACS, Daikin Altherma ECH2O
Eficiencia energética: este modelo, al funcionar a altísimos niveles de eficiencia energética, limita el uso de electricidad y maximiza el ahorro. Preparado para la energía solar: saca partido de la energía solar. El depósito de almacenamiento de agua caliente se conecta con facilidad a colectores solares con drenaje automático ubicados en el tejado. Agua caliente sanitaria: la estructura del acumulador térmico garantiza una higiene óptima del agua y erradica el riesgo de bacterias o legionela. Así se garantizan la limpieza y la seguridad del agua. Sin necesidad de mantenimiento: una serie de ajustes inteligentes te brindan el máximo confort, y el depósito sin necesidad de mantenimiento te permite olvidarte.
