# Caldera mural de condensación, Daikin D2C / D2T

- Propiedad del archivo: CONSTRUNARIO
- Formato: FIEBDC-3/2012
- Programa: Construnario Versión 3.51
- Fecha de los precios: 29/08/2022
- Divisa: EUR

**DAIKD2CD2T** u Caldera mural de condensación, Daikin D2C / D2T
La caldera más ligera, compacta e innovadora del mercado Facilidad de ubicación en cualquier vivienda Instalación y puesta en marcha sencillas Mejor control de todas las tareas Conectividad total / Cloud Service Alta eficiencia energética
