# Ventilación con recuperación de calor de serie, referencias VAM-FC9 / VAM-J / VKM-GB / VKM-GBM de Daikin

- Propiedad del archivo: CONSTRUNARIO
- Formato: FIEBDC-3/2012
- Programa: Construnario Versión 3.51
- Fecha de los precios: 29/08/2022
- Divisa: EUR

**VAMFC9DAIK** u Ventilación con recuperación de calor de serie, referencias VAM-FC9 / VAM-J / VKM-GB / VKM-GBM de Daikin
- Puede utilizarse como unidad independiente o integrada en el sistema Sky Air o VRV - Filtros para polvo fino e intermedio M6, F7, F8 para satisfacer los requisitos del cliente o la normativa - Menor tiempo de instalación gracias al fácil ajuste del caudal de aire nominal, por lo que son necesarios menos amortiguadores en comparación con la instalación tradicional. - Elemento intercambiador de calor especialmente desarrollado con papel de alta eficiencia (HEP) - No es necesaria tubería de drenaje - Puede funcionar en sobrepresión y en subpresión - Solución total de aire nuevo gracias al suministro Daikin de unidades VAM / VKM y calentadores eléctricos
