# Unidad de tratamiento de aire de alta gama, referencia D-AHU de Daikin

- Propiedad del archivo: CONSTRUNARIO
- Formato: FIEBDC-3/2012
- Programa: Construnario Versión 3.51
- Fecha de los precios: 29/08/2022
- Divisa: EUR

**DAHUDAIK** u Unidad de tratamiento de aire de alta gama, referencia D-AHU de Daikin
El mejor producto en cuanto a eficiencia energética y límites de funcionamiento Ventilador EC con control de flujo de aire o presión, flujo de aire nominal programado de fábrica y funcionamiento silencioso Instalación rápida y sencilla El sistema de control de fácil conexión permite al usuario establecer una gran variedad de ajustes, lo que se traduce en na excepcional flexibilidad operativa Rueda de recuperación de calor: Tecnología sensible y de adsorción
