# Unidad de condensación para aplicaciones de tratamiento de aire, referencia ERQ de Daikin

- Propiedad del archivo: CONSTRUNARIO
- Formato: FIEBDC-3/2012
- Programa: Construnario Versión 3.51
- Fecha de los precios: 29/08/2022
- Divisa: EUR

**ERQDAIK** u Unidad de condensación para aplicaciones de tratamiento de aire, referencia ERQ de Daikin
Benefíciese de la alta eficiencia y la rápida respuesta a los cambios de carga de las unidades de condensación ERQ Unidad exterior controlada por Inverter Las combinaciones predefinidas con la unidad de tratamiento de aire modular de Daikin ofrecen sistemas de aire nuevo listos para su uso Bomba de calor con R-410A
