# Cortina de aire para los modelos ERQ, referencia CYQ-DK / CYV-DK / CYQM-DK de Daikin

- Propiedad del archivo: CONSTRUNARIO
- Formato: FIEBDC-3/2012
- Programa: Construnario Versión 3.51
- Fecha de los precios: 29/08/2022
- Divisa: EUR

**CYQDAIK** u Cortina de aire para los modelos ERQ, referencia CYQ-DK / CYV-DK / CYQM-DK de Daikin
Conectable a bomba de calor ERQ Recuperación de la inversión en menos de un año y medio, mucho menos que si se opta por una cortina de aire eléctrica Máxima eficiencia energética gracias a la virtual inexistencia de turbulencias en el flujo descendente, la optimización del caudal de aire y la aplicación de tecnología avanzada de rectificado de la descarga Alrededor de un 85% de eficiencia en la separación del aire, lo que reduce notablemente tanto las pérdidas de calor como la capacidad necesaria de las unidades interiores Los sistemas ERQ son de los primeros sistemas DX en poderse conectar a cortinas de aire Modelo de cassette (C): se instala en el falso techo, quedando únicamente el panel decorativo a la vista Instalación fácil, rápida y con un coste reducido, dado que no requiere sistemas de agua, calderas ni conexiones de gas adicionales
