# Radiador de aluminio, modelo Orión 450 de Cointra. Código V17011. 12 elementos

- Propiedad del archivo: CONSTRUNARIO
- Formato: FIEBDC-3/2012
- Programa: Construnario Versión 3.51
- Fecha de los precios: 14/02/2023
- Divisa: EUR

**V17011** u Radiador de aluminio, modelo Orión 450 de Cointra. Código V17011. 12 elementos
Emisión térmica (UNE EN 442) ? 50º C: 92 W/ 79,1 kcal/h Emisión térmica (UNE EN 442) ? 60º C: 117,2 W/ 100,8 kcal/h Exponente “n”: 1,30565 Valor km 0,5587 Peso (Kg): 1,04 Contenido de agua (l): 0,31 Conexiones : 1” Altura (mm) : 431 Entre ejes (mm) : 350 Código EAN: 8430709170117
