# Unidad de conductos de baja silueta industrial, referencia FXDA-A de la serie VRV 5 S-series de Daikin

- Propiedad del archivo: CONSTRUNARIO
- Formato: FIEBDC-3/2012
- Programa: Construnario Versión 3.51
- Fecha de los precios: 29/08/2022
- Divisa: EUR

**FXDA-A** u Unidad de conductos de baja silueta industrial, referencia FXDA-A de la serie VRV 5 S-series de Daikin
Las dimensiones compactas permiten instalarla fácilmente en espacios de techo de tan solo 240 mm La presión estática externa de hasta 44 Pa facilita el uso de la unidad con conductos flexibles de varias longitudes Discretamente oculta en la pared: solo las rejillas de aspiración y de descarga están a la vista La opción de filtro con limpieza automática garantiza la máxima eficiencia, confort y fiabilidad mediante la limpieza periódica del filtro Unidad de clase 15 especialmente diseñada para habitaciones de tamaño reducido o bien aisladas, como habitaciones de hotel, oficinas pequeñas, etc. Instalación flexible, puesto que la dirección de aspiración del aire se puede modificar de posterior a inferior La bomba de drenaje incorporada de serie con 750 mm de elevación aumenta la flexibilidad y la rapidez de instalación
