# Unidad de pared industrial, referencia FXAA-A de la serie VRV 5 S-series de Daikin. Para habitaciones sin techos falsos ni espacio en el suelo

- Propiedad del archivo: CONSTRUNARIO
- Formato: FIEBDC-3/2012
- Programa: Construnario Versión 3.51
- Fecha de los precios: 29/08/2022
- Divisa: EUR

**FXAA-A** u Unidad de pared industrial, referencia FXAA-A de la serie VRV 5 S-series de Daikin. Para habitaciones sin techos falsos ni espacio en el suelo
El panel frontal plano y estilizado combina perfectamente con cualquier estilo de decoración y resulta más fácil de limpiar Se puede instalar fácilmente tanto en proyectos nuevos como de renovación El aire se distribuye confortablemente hacia arriba y hacia abajo gracias a los 5 ángulos de descarga distintos que pueden programarse mediante el mando a distancia Las tareas de mantenimiento pueden llevarse a cabo fácilmente desde la parte delantera de la unidad
