# Unidades exteriores, referencia RXYSA-V1 / Y1 de la serie VRV 5 S-series de Daikin

- Propiedad del archivo: CONSTRUNARIO
- Formato: FIEBDC-3/2012
- Programa: Construnario Versión 3.51
- Fecha de los precios: 29/08/2022
- Divisa: EUR

**RXYSA-V1_Y1** % Unidades exteriores, referencia RXYSA-V1 / Y1 de la serie VRV 5 S-series de Daikin
Equivalente de CO2 reducido gracias al uso del refrigerante R-32 con un GWP más bajo y a la carga de refrigerante reducida Máxima sostenibilidad durante todo el ciclo de vida, gracias a la eficiencia estacional en condiciones reales El diseño compacto (870 mm de altura) y ligero del ventilador individual hace que la unidad pase casi desapercibida, ahorre espacio y sea fácil de instalar Trabaje en aplicaciones para habitaciones pequeñas sin medidas adicionales, gracias a la tecnología Shîrudo Unidades interiores especialmente diseñadas para R-32, lo que garantiza un sonido bajo y la máxima eficiencia Fácil de transportar gracias a su diseño ligero y compacto Mantenimiento y manejo líderes del mercado gracias al amplia área de acceso, la pantalla de 7 segmentos y el asa adicional
