# Unidad de conductos de presión disponible, referencia FXSQ-A de Daikin

- Propiedad del archivo: CONSTRUNARIO
- Formato: FIEBDC-3/2012
- Programa: Construnario Versión 3.51
- Fecha de los precios: 29/08/2022
- Divisa: EUR

**FXSQ-A** u Unidad de conductos de presión disponible, referencia FXSQ-A de Daikin
La unidad más delgada de su clase, solo 245 mm (300 mm de altura integrada) por lo que los espacios de techo estrechos ya no representan un reto Funcionamiento silencioso: nivel de presión sonora reducido hasta 25 dBA La presión estática externa media de hasta 150 Pa facilita el uso de la unidad con conductos flexibles de longitudes variables La posibilidad de cambiar la presión estática alta con el mando a distancia con cable permite optimizar el caudal de aire suministrado Discretamente oculta en la pared: solo las rejillas de aspiración y de descarga están a la vista Unidad de clase 15 especialmente diseñada para habitaciones de tamaño reducido o bien aisladas, como habitaciones de hotel, oficinas pequeñas, etc. El kit opcional de múltiples zonas permite atender a múltiples zonas climáticas controladas individualmente por medio de una unidad interior Consumo energético reducido gracias al motor de ventilador DC y a la bomba de drenaje de diseño especial Entrada de aire nuevo opcional Instalación flexible: la dirección de aspiración de aire se puede modificar de posterior a inferior y se puede elegir entre uso libre o conexión a rejillas de aspiración opcionales La bomba de drenaje incorporada de serie con 625 mm de elevación aumenta la flexibilidad y la rapidez de instalación
