# Unidad de conductos de baja silueta, referencia FXDQ-A3 de Daikin

- Propiedad del archivo: CONSTRUNARIO
- Formato: FIEBDC-3/2012
- Programa: Construnario Versión 3.51
- Fecha de los precios: 29/08/2022
- Divisa: EUR

**FXDQ-A3** u Unidad de conductos de baja silueta, referencia FXDQ-A3 de Daikin
Las dimensiones compactas permiten instalarla fácilmente en espacios de techo de tan solo 240 mm La presión estática externa de hasta 44 Pa facilita el uso de la unidad con conductos flexibles de varias longitudes Discretamente oculta en la pared: solo las rejillas de aspiración y de descarga están a la vista La opción de filtro con limpieza automática garantiza la máxima eficiencia, confort y fiabilidad mediante la limpieza periódica del filtro Unidad de clase 15 especialmente diseñada para habitaciones de tamaño reducido o bien aisladas, como habitaciones de hotel, oficinas pequeñas, etc. El kit opcional de múltiples zonas permite atender a múltiples zonas climáticas controladas individualmente por medio de una unidad interior Consumo energético reducido gracias al motor de ventilador DC de diseño especial Instalación flexible, puesto que la dirección de aspiración del aire se puede modificar de posterior a inferior La bomba de drenaje incorporada de serie con 750 mm de elevación aumenta la flexibilidad y la rapidez de instalación
