# Unidad de suelo sin envolvente, referencia FXNQ-A de Daikin

- Propiedad del archivo: CONSTRUNARIO
- Formato: FIEBDC-3/2012
- Programa: Construnario Versión 3.51
- Fecha de los precios: 29/08/2022
- Divisa: EUR

**FXNQ-A** u Unidad de suelo sin envolvente, referencia FXNQ-A de Daikin
Discretamente oculta en la pared: solo las rejillas de aspiración y de descarga están a la vista Requiere muy poco espacio de instalación, puesto que la profundidad es de tan solo 200 mm Su reducida altura (620 mm) también permite colocarla perfectamente debajo de una ventana La ESP elevada permite una instalación flexible
