# Unidad de conductos alta presión, referencias FXMQ-P7 / FXMQ-MB de Daikin

- Propiedad del archivo: CONSTRUNARIO
- Formato: FIEBDC-3/2012
- Programa: Construnario Versión 3.51
- Fecha de los precios: 29/08/2022
- Divisa: EUR

**FXMQ-P7** u Unidad de conductos alta presión, referencias FXMQ-P7 / FXMQ-MB de Daikin
FXMQ-P7 La posibilidad de cambiar la presión estática alta con el mando a distancia con cable permite optimizar el caudal de aire suministrado Discretamente oculta en la pared: solo las rejillas de aspiración y de descarga están a la vista High external static pressure up to 200Pa facilitates extensive duct and grille network Consumo energético reducido gracias al motor de ventilador DC de diseño especial Instalación flexible, puesto que la dirección de aspiración del aire se puede modificar de posterior a inferior Entrada de aire nuevo integrada en el mismo sistema, lo que reduce el coste de instalación, puesto que no es necesario ningún dispositivo de ventilación adicional La bomba de drenaje incorporada de serie con 625 mm de elevación aumenta la flexibilidad y la rapidez de instalación FXMQ-MB Presión estática externa alta de hasta 270 Pa, lo que facilita la instalación de una red extensa de conductos y rejillas Discretamente oculta en la pared: solo las rejillas de aspiración y de descarga están a la vista Unidad de gran capacidad: hasta 31,5 kW de capacidad de calefacción Consumo energético reducido gracias al motor de ventilador DC de diseño especial
