# Unidad de cassette integrado con panel modular para techo estándar, referencia FXZQ-A de Daikin

- Propiedad del archivo: CONSTRUNARIO
- Formato: FIEBDC-3/2012
- Programa: Construnario Versión 3.51
- Fecha de los precios: 13/09/2022
- Divisa: EUR

**FXZQ-A** u Unidad de cassette integrado con panel modular para techo estándar, referencia FXZQ-A de Daikin
Integración totalmente plana en losas de techo arquitectónicas estándar, dejando solo 8 mm Notable combinación de diseño icónico y excelencia tecnológica con elegante acabado en blanco o combinación de blanco y plateado Los dos sensores inteligentes opcionales aumentan la eficiencia energética y el confort Unidad de clase 15 especialmente diseñada para habitaciones de tamaño reducido o bien aisladas, como habitaciones de hotel, oficinas pequeñas, etc. Control individual de aletas: flexibilidad para adaptarse a cualquier diseño de habitación sin necesidad de cambiar la ubicación de la unidad Consumo energético reducido gracias al intercambiador de calor de tubo de tamaño reducido, al motor de ventilador DC y a la bomba de drenaje de diseño especial Entrada de aire nuevo opcional La bomba de drenaje incorporada de serie con 630 mm de elevación aumenta la flexibilidad y la rapidez de instalación
