# Unidades de cassette angular, referencias FXKQ-MA/FXHQ-A de Daikin

- Propiedad del archivo: CONSTRUNARIO
- Formato: FIEBDC-3/2012
- Programa: Construnario Versión 3.51
- Fecha de los precios: 29/08/2022
- Divisa: EUR

**FXKQ-MA** u Unidades de cassette angular, referencias FXKQ-MA/FXHQ-A de Daikin
FXKQ-MA/ Dimensiones compactas, se puede instalar fácilmente en huecos de techo estrechos (solo es necesario un espacio de techo de 220 mm, hay disponible un separador de paneles de 195 mm como accesorio) Las condiciones de flujo de aire óptimas se crean mediante una descarga de aire descendente o una descarga de aire frontal (a través de una rejilla opcional) o una combinación de ambas Las tareas de mantenimiento se pueden llevar a cabo simplemente retirando el panel frontal La bomba de drenaje incorporada de serie con 330mm de elevación aumenta la flexibilidad y la rapidez de instalación. FXHQ-A Ideal para un flujo de aire confortable en habitaciones amplias gracias al efecto Coanda: ángulo de descarga de hasta 100° Incluso las habitaciones con techos de hasta 3,8 m se pueden calentar o enfriar fácilmente sin pérdida de capacidad Se puede instalar fácilmente tanto en proyectos nuevos como de renovación Se puede instalar fácilmente en esquinas y espacios estrechos, dado que solo necesita 30 mm de espacio lateral para el mantenimiento. Entrada de aire nuevo integrada en el mismo sistema, lo que reduce el coste de instalación, puesto que no es necesario ningún dispositivo de ventilación adicional La unidad estilizada combina fácilmente con cualquier decoración interior. Las aletas se cierran completamente cuando la unidad no está en funcionamiento y las rejillas de entrada de aire no están a la vista
