# Unidad interior para producción de agua caliente a baja temperatura, referencia HXY-A8 de Daikin

- Propiedad del archivo: CONSTRUNARIO
- Formato: FIEBDC-3/2012
- Programa: Construnario Versión 3.51
- Fecha de los precios: 29/08/2022
- Divisa: EUR

**HXY-A8** u Unidad interior para producción de agua caliente a baja temperatura, referencia HXY-A8 de Daikin
Conexión aire-agua para sistema VRV en aplicaciones como calefacción por suelo radiante, unidades de tratamiento de aire, radiadores de baja temperatura, ... Rango de temperatura del agua de salida de 5°C a 45°C sin calentador eléctrico Rango de funcionamiento extremadamente amplio para producción de agua caliente/fría, con temperaturas exteriores ambiente de entre -20 y +43°C Ahorra tiempo en el diseño del sistema, puesto que todos los componentes en el lado de agua están completamente integrados con control directo sobre la temperatura del agua de salida Diseño para montaje en pared contemporáneo que ahorra espacio Sin necesidad de conexión de gas o depósito de aceite Se puede conectar a un sistema de bomba de calor y recuperación de calor VRV IV
