# Unidad interior para producción de agua caliente a baja y alta temperatura, referencia HXHD125-200A8 de Daikin. Con recuperación de calor

- Propiedad del archivo: CONSTRUNARIO
- Formato: FIEBDC-3/2012
- Programa: Construnario Versión 3.51
- Fecha de los precios: 29/08/2022
- Divisa: EUR

**HXHD125-200A8** u Unidad interior para producción de agua caliente a baja y alta temperatura, referencia HXHD125-200A8 de Daikin. Con recuperación de calor
Conexión aire-agua para sistema VRV en aplicaciones como cuartos de baño, lavabos, calefacción por suelo radiante, radiadores y unidades de tratamiento de aire Rango de temperatura del agua de salida de 25 a 80°C sin calentador eléctrico Calefacción y agua caliente "gratuitas" mediante la transferencia de calor de zonas que requieren refrigeración a zonas que requieren calefacción o agua caliente Uso de la tecnología de bomba de calor para producir agua caliente de forma eficiente, que proporciona hasta un 17% si se compara con una caldera de gas Posibilidad de conectar colectores solares térmicos al depósito de agua caliente sanitaria Rango de funcionamiento extremadamente amplio para producción de agua caliente, con temperaturas exteriores ambiente de entre -20 y +43°C Ahorra tiempo en el diseño del sistema, puesto que todos los componentes en el lado de agua están completamente integrados con control directo sobre la temperatura del agua de salida Varias posibilidades de control con punto de consigna dependiente de las condiciones climáticas o control mediante termostato La unidad interior y el depósito de agua caliente sanitaria se pueden instalar uno al lado del otro o uno encima del otro, para así ahorrar espacio de instalación Sin necesidad de conexión de gas o depósito de aceite Se puede conectar a un sistema de recuperación de calor VRV IV
