# Bomba de calor BRV IV, referencia SB.RKXYQ-T de Daikin. Para instalación interior

- Propiedad del archivo: CONSTRUNARIO
- Formato: FIEBDC-3/2012
- Programa: Construnario Versión 3.51
- Fecha de los precios: 29/08/2022
- Divisa: EUR

**SB.RKXYQ-T** u Bomba de calor BRV IV, referencia SB.RKXYQ-T de Daikin. Para instalación interior
Bomba de calor VRV exclusiva para instalación interior Flexibilidad sin rival, puesto que la unidad se divide en dos elementos: el intercambiador de calor y el compresor Incorpora estándares y; tecnologías VRV IV: temperatura de refrigerante variable, configurador VRV y compresores con control Inverter total Cubre todas las necesidades térmicas del edificio a través de un único punto de contacto: control preciso de la temperatura, ventilación, unidades de tratamiento de aire y cortinas de aire Biddle Muy adecuada en zonas muy pobladas gracias a su sonido de funcionamiento bajo y a su perfecta integración en la arquitectura del entorno, puesto que solo la rejilla está a la vista Personalice sus sistema VRV para lograr la mejor eficiencia estaciona y confort con la función de temperatura de refrigerante variable dependiente de las condiciones climáticas. Aumento de la eficiencia estacional en hasta un 28%. Se acabaron las corrien Software de configuración VRV para lograr una puesta en marcha, configuración y personalización más rápidas y sencillas Las unidades de peso ligero (máx. 105kg) las pueden instalar dos personas El intercambiador de calor en V exclusivo ofrece dimensiones compactas (la unidad del intercambiador de calor solo mide 400 mm de altura), lo que permite su instalación en falsos techos garantizando una eficiencia superior Ventiladores centrífugos muy eficientes (un aumento en la eficiencia de más del 50% en comparación al ventilador sirocco) Unidad del compresor de espacio de instalación reducido (760 x 554 mm) que aumenta el espacio utilizable en el suelo Se puede conectar a todos los sistemas de control VRV Mantenga su sistema en las mejores condiciones a través de Daikin Cloud Service: Supervisión las 24 horas del día y los 7 días de la semana para lograr la máxima eficiencia, vida útil aumentada y asistencia de servicio inmediata gracias
