# Bomba de calor, referencia RXYSQ-TY1/RXYSQ-TY1 de la serie S VRV-IV de Daikin

- Propiedad del archivo: CONSTRUNARIO
- Formato: FIEBDC-3/2012
- Programa: Construnario Versión 3.51
- Fecha de los precios: 29/08/2022
- Divisa: EUR

**RXYSQ-TY1** u Bomba de calor, referencia RXYSQ-TY1/RXYSQ-TY1 de la serie S VRV-IV de Daikin
RXYSQ-TY1 Diseño tipo caja que ahorra espacio y permite una instalación flexible Cubre todas las necesidades térmicas del edificio a través de un único punto de contacto: control preciso de la temperatura, ventilación, unidades de tratamiento de aire y cortinas de aire Biddle Amplia gama de unidades interiores: conecte el sistema VRV o unidades interiores estilizadas como Daikin Emura, Perfera ... Incorpora estándares y tecnologías; VRV IV: temperatura de refrigerante variable y compresores con control inverter total Personalice sus sistema VRV para lograr la mejor eficiencia estaciona y; confort con la función de temperatura de refrigerante variable dependiente de las condiciones climáticas. Aumento de la eficiencia estacional en hasta un 28%. Se acabaron las corrien 3 fases en el modo silencioso nocturno para reducir los niveles sonoros durante la noche Posibilidad de limitar el consumo de energía máximo entre un 30 y un 80% cuando, por ejemplo, haya mucha demanda de energía. Se puede conectar a todos los sistemas de control VRV Mantenga su sistema en las mejores condiciones a través de Daikin Cloud Service: Supervisión las 24 horas del día y los 7 días de la semana para lograr la máxima eficiencia, vida útil aumentada y asistencia de servicio inmediata RXYSQ-TY1 Diseño tipo caja que ahorra espacio y permite una instalación flexible Cubre todas las necesidades térmicas del edificio a través de un único punto de contacto: control preciso de la temperatura, ventilación, unidades de tratamiento de aire y cortinas de aire Biddle Amplia gama de unidades interiores: conecte el sistema VRV o unidades interiores estilizadas como Daikin Emura, Perfera ... Amplia gama de unidades (4 a 12 CV) adecuadas para proyectos de hasta 200m² con restricciones de espacio Incorpora estándares y tecnologías; VRV IV: temperatura de refrigerante variable y compresores con control inverter total Personalice sus sistema VRV para lograr la mejor eficiencia estaciona y; confort con la función de temperatura de refrigerante variable dependiente de las condiciones climáticas. Aumento de la eficiencia estacional en hasta un 28%. Se acabaron las corrien Software de configuración VRV para lograr una puesta en marcha, configuración y personalización más rápidas y sencillas 3 etapas en el modo silencioso nocturno: etapa 1: 47dBA, etapa 2: 44 dBA, etapa 3: 41 dBA Posibilidad de limitar el consumo de energía máximo entre un 30 y un 80% cuando, por ejemplo, haya mucha demanda de energía. Se puede conectar a todos los sistemas de control VRV Mantenga su sistema en las mejores condiciones a través de Daikin Cloud Service: Supervisión las 24 horas del día y los 7 días de la semana para lograr la máxima eficiencia, vida útil aumentada y asistencia de servicio inmediata
