# Bomba de calor optimizada para calefacción, referencia RXYLQ-T de Daikin

- Propiedad del archivo: CONSTRUNARIO
- Formato: FIEBDC-3/2012
- Programa: Construnario Versión 3.51
- Fecha de los precios: 29/08/2022
- Divisa: EUR

**RXYLQ-T** u Bomba de calor optimizada para calefacción, referencia RXYLQ-T de Daikin
Desarrollado específicamente para calentar con temperaturas ambiente bajas, lo que permite utilizarlo como única fuente de calefacción. Capacidad de calefacción estable hasta -15°C, gracias al compresor con inyección de vapor Límite de funcionamiento en modo de calefacción ampliado hasta -25°C Amplia gama de unidades interiores: posibilidad de combinar el sistema VRV con unidades interiores estilizadas (Daikin Emura, Perfera, ...) Incorpora estándares y tecnologías; VRV IV: temperatura de refrigerante variable, configurador VRV, pantalla de 7 segmentos, compresores con control inverter total, intercambiador de calor de 4 caras, PCI condensada por refrigerante, nuevo motor de ventil Alta fiabilidad en condiciones invernales severas, gracias al circuito de derivación de gas caliente en el intercambiador de calor Un 15% de aumento de capacidad de calefacción con humedad relativa alta (2 °CBS/1 °CBH y HR=83%) en comparación con el modelo anterior Tiempo de calentamiento reducido en comparación con la bomba de calor VRV convencional Cubre todas las necesidades térmicas del edificio a través de un único punto de contacto: control preciso de la temperatura, ventilación, unidades de tratamiento de aire y cortinas de aire Biddle Personalice sus sistema VRV para lograr la mejor eficiencia estaciona y; confort con la función de temperatura de refrigerante variable dependiente de las condiciones climáticas. Aumento de la eficiencia estacional en hasta un 28%. Se acabaron las corrien Cumple totalmente con la normativa ErP 2021 (LOT 21 - Tier 2) Combinación libre de unidades exteriores para cumplir los requisitos de espacio o eficiencia La presión estática externa alta (hasta 78,4Pa) permite la instalación interior Instalación simplificada y; eficiencia óptima garantizada gracias a las funciones de carga y; prueba automáticas Cumplimiento de la normativa sobre gases fluorados gracias a la comprobación automática de carga de refrigerante Amplia flexibilidad de tubería:: diferencia de altura interior de 30 m, longitud máxima de tubería:: 190 m, longitud de tubería total:: 500 m
