# Bomba de calor con calefacción continua, referencia RYYQ-U de Daikin

- Propiedad del archivo: CONSTRUNARIO
- Formato: FIEBDC-3/2012
- Programa: Construnario Versión 3.51
- Fecha de los precios: 29/08/2022
- Divisa: EUR

**RYYQ-U** u Bomba de calor con calefacción continua, referencia RYYQ-U de Daikin
Eligiendo un producto LOOP by Daikin está contribuyendo a la reutilización del refrigerante, si desea más información, visite www.daikin.eu/loop-by-daikin Cubre todas las necesidades térmicas de un edificio mediante un único punto de contacto: control de temperatura preciso, ventilación, agua caliente, unidades de tratamiento de aire y cortinas de aire Biddle Amplia gama de unidades interiores: posibilidad de combinar el sistema VRV con unidades interiores estilizadas (Daikin Emura, Perfera) Incorpora estándares y tecnologías; VRV IV: temperatura de refrigerante variable, calefacción continua, configurador VRV, pantalla de 7 segmentos, compresores con control inverter total, intercambiador de calor de 4 caras, PCI condensada por refrigerante, nuevo motor de ventilador DC Personalice sus sistema VRV para lograr la mejor eficiencia estaciona y; confort con la función de temperatura de refrigerante variable dependiente de las condiciones climáticas. Aumento de la eficiencia estacional en hasta un 28%. Se acabaron las corrientes de aire frío gracias a temperaturas de expulsión de aire más altas Confort continuo: La tecnología exclusiva de calefacción continua hace del sistema VRV IV la mejor alternativa a los sistemas de calefacción tradicionales Combinación libre de unidades exteriores para cumplir los requisitos de espacio o eficiencia Se adapta a cualquier edificio ya que también es posible la instalación interior como resultado de la alta presión estática externa de hasta 78,4 Pa. La instalación interior reduce la longitud de tubería, los costes de instalación y aumenta y mejora la eficiencia y la estética visual Instalación simplificada y; eficiencia óptima garantizada gracias a las funciones de carga y; prueba automáticas Cumplimiento de la normativa sobre gases fluorados gracias a la comprobación automática de carga de refrigerante Amplia flexibilidad de tubería: diferencia de altura interior de 30 m, longitud máxima de tubería: 190 m, longitud de tubería total: 1.000 m La capacidad de controlar cada zona acondicionada de forma individual reduce los costes de funcionamiento del sistema VRV al mínimo Reduzca el coste de instalación gracias a la instalación por fases Mantenga su sistema en las mejores condiciones a través de Daikin Cloud Service: Supervisión las 24 horas del día y los 7 días de la semana para lograr la máxima eficiencia, vida útil aumentada y asistencia de servicio inmediata gracias a la predicción de averías Disponible para solo calefacción mediante ajuste de campo irreversible
