# Bomba de calor sin calefacción continua, referencia RXYQ-U de Daikin

- Propiedad del archivo: CONSTRUNARIO
- Formato: FIEBDC-3/2012
- Programa: Construnario Versión 3.51
- Fecha de los precios: 29/08/2022
- Divisa: EUR

**RXYQ-U** u Bomba de calor sin calefacción continua, referencia RXYQ-U de Daikin
Cubre todas las necesidades térmicas de un edificio mediante un único punto de contacto: control de temperatura preciso, ventilación, agua caliente, unidades de tratamiento de aire y cortinas de aire Biddle Amplia gama de unidades interiores: posibilidad de combinar el sistema VRV con unidades interiores estilizadas (Daikin Emura, Perfera, ...) Incorpora estándares y tecnologías; VRV IV: temperatura de refrigerante variable, configurador VRV, pantalla de 7 segmentos, compresores con control inverter total, intercambiador de calor de 4 caras, PCI condensada por refrigerante, nuevo motor de ventil Personalice sus sistema VRV para lograr la mejor eficiencia estaciona y; confort con la función de temperatura de refrigerante variable dependiente de las condiciones climáticas. Aumento de la eficiencia estacional en hasta un 28%. Se acabaron las corrien Software de configuración VRV para lograr una puesta en marcha, configuración y personalización más rápidas y sencillas Pantalla en la unidad exterior para realizar ajustes en la obra rápidamente y leer errores fácilmente junto con la indicación de los parámetros de servicio para comprobar las funciones básicas. Combinación libre de unidades exteriores para cumplir los requisitos de espacio o eficiencia Se adapta a cualquier edificio ya que también es posible la instalación interior como resultado de la alta presión estática externa de hasta 78,4 Pa. La instalación interior reduce la longitud de tubería, los costes de instalación y aumenta y mejora la ef Instalación simplificada y; eficiencia óptima garantizada gracias a las funciones de carga y; prueba automáticas Cumplimiento de la normativa sobre gases fluorados gracias a la comprobación automática de carga de refrigerante Amplia flexibilidad de tubería: diferencia de altura interior de 30 m, longitud máxima de tubería: 190 m, longitud de tubería total: 1.000 m La capacidad de controlar cada zona acondicionada de forma individual reduce los costes de funcionamiento del sistema VRV al mínimo Reduzca el coste de instalación gracias a la instalación por fases Mantenga su sistema en las mejores condiciones a través de Daikin Cloud Service: Supervisión las 24 horas del día y los 7 días de la semana para lograr la máxima eficiencia, vida útil aumentada y asistencia de servicio inmediata gracias a la predicción de Disponible para solo calefacción mediante ajuste de campo irreversible
