# Módulo exterior para unidad de recuperación de calor, referencia REYQ-U de Daikin

- Propiedad del archivo: CONSTRUNARIO
- Formato: FIEBDC-3/2012
- Programa: Construnario Versión 3.51
- Fecha de los precios: 29/08/2022
- Divisa: EUR

**REYQ-U** u Módulo exterior para unidad de recuperación de calor, referencia REYQ-U de Daikin
Módulo de unidad exterior para sistema VRV IV de recuperación de calor para crear sistemas de 10 CV hasta 13 CV Combinación libre de unidades exteriores para cumplir los requisitos de espacio o eficiencia
