# Módulo exterior de condensación por agua, referencia RWEYQ-T9 de Daikin

- Propiedad del archivo: CONSTRUNARIO
- Formato: FIEBDC-3/2012
- Programa: Construnario Versión 3.51
- Fecha de los precios: 29/08/2022
- Divisa: EUR

**RWEYQ-T9** u Módulo exterior de condensación por agua, referencia RWEYQ-T9 de Daikin
Solución respetuosa con el medio ambiente: menos emisiones de CO2 gracias al uso de la energía geotérmica como fuente de energía renovable y a niveles típicos de refrigerante más bajos que la convierten en ideal para cumplir la norma EN378 Cubre todas las necesidades térmicas del edificio a través de un único punto de contacto: control preciso de temperatura, ventilación, unidades de tratamiento de aire, cortinas de aire Biddle y agua caliente El exclusivo principio de cero disipación del calor elimina la necesidad de ventilación o refrigeración en la sala técnica, con lo que se maximiza la flexibilidad de la instalación Incorpora estándares y; tecnologías VRV IV: temperatura de refrigerante variable, configurador VRV, pantalla de siete segmentos y compresores con control inverter total Desarrollado para una instalación y mantenimiento sencillos: elección entre conexión superior o frontal para la tubería de refrigerante y caja de interruptores abatible para facilitar el acceso a las piezas reparables Amplia gama de unidades interiores: posibilidad de combinar el sistema VRV con unidades interiores estilizadas (Daikin Emura, Perfera, ...) Personalice su sistema VRV para obtener la mejor eficiencia estacional y; confort con la función de temperatura de refrigerante variable dependiente de las condiciones climáticas Eficiencia estacional mejorada y no más corrientes de aire frío gracias al s El diseño compacto y; ligero permite el apilado para ofrecer el máximo ahorro de espacio: se pueden instalar 42 CV en menos de 0,5 m² de superficie del suelo Recuperación de calor en 2 etapas: primera etapa entre las unidades interiores, segunda etapa entre las unidades exteriores gracias a la acumulación de energía en el circuito de agua Modelo unificado para la versión de Bomba de Calor y recuperación de calor, y funcionamiento geotérmico y estándar La opción de control de flujo de agua variable aumenta la flexibilidad y el control Dos señales de entrada analógicas que permiten el control externo del encendido/apagado, modo de funcionamiento, señal de error… Cumplimiento de la normativa sobre gases fluorados gracias a la comprobación automática de carga de refrigerante La capacidad de controlar cada zona acondicionada de forma individual reduce los costes de funcionamiento del sistema VRV al mínimo Reduzca el coste de instalación gracias a la instalación por fases Mantenga su sistema en las mejores condiciones a través de Daikin Cloud Service: Supervisión las 24 horas del día y los 7 días de la semana para lograr la máxima eficiencia, vida útil aumentada y asistencia de servicio inmediata
