# Minienfriadora inverter condesada por aire, referencia EWA(Y)A-DV de Daikin

- Propiedad del archivo: CONSTRUNARIO
- Formato: FIEBDC-3/2012
- Programa: Construnario Versión 3.51
- Fecha de los precios: 29/08/2022
- Divisa: EUR

**EWAYA-DV** u Minienfriadora inverter condesada por aire, referencia EWA(Y)A-DV de Daikin
Elegir un producto R-32, reduce el impacto medioambiental en un 68% si se compara con el R-410A y se traduce directamente en una reducción del consumo energético gracias a su elevada eficiencia energética Enfriadora Inverter Compresor swing con control inverter herméticamente sellado Nueva carcasa para las unidades exteriores Controlador MMI-2 para instalación interior
