# Minienfriadora inverter con bomba de calor condensada por aire, referencia EWA(Y)Q-BVP/EWA(Y)Q-AC de Daikin

- Propiedad del archivo: CONSTRUNARIO
- Formato: FIEBDC-3/2012
- Programa: Construnario Versión 3.51
- Fecha de los precios: 29/08/2022
- Divisa: EUR

**EWAYQ-BVP** u Minienfriadora inverter con bomba de calor condensada por aire, referencia EWA(Y)Q-BVP/EWA(Y)Q-AC de Daikin
El mejor producto en cuanto a eficiencia energética y límites de funcionamiento Todas las capacidades están disponibles en las dos versiones: versión estándar y versión con la opción OP10 (el agua no se congela cuando el sistema no está en funcionamiento gracias al cable de calefacción de la tubería de agua) Entre las unidades más silenciosas del mercado (63 dBA de potencia acústica) Hidrokit integrado: no necesita depósito intermedio y se incluyen bomba inverter estándar, sensor de flujo principal y conmutador. El mando a distancia con cable estándar permite configurar diferentes puntos de ajuste (refrigeración, calefacción, temperatura del agua de salida) o realizar el ajuste en base a las condiciones exteriores (control dependiente del clima). Posee un histor Instalación sencilla de tipo "conectar y usar" La alimentación eléctrica monofásica y las corrientes de arranque bajas hace que esta unidad sea perfecta para aplicaciones residenciales La máxima eficiencia energética del mercado tanto en refrigeración como en calefacción: hasta 3,14 de EER, hasta 5,25 de ESEER y hasta 3,44 de COP La máxima eficiencia energética del mercado tanto en refrigeración como en calefacción: hasta 3,15 de EER, hasta 5,25 de ESEER y hasta 3,33 de COP Pesa un 20 % menos en comparación con los modelos anteriores. Beneficios
