# Enfriadora inverter para uso residencial, comercial y/o industrial, referencia EWA(Y)Q-CW de Daikin

- Propiedad del archivo: CONSTRUNARIO
- Formato: FIEBDC-3/2012
- Programa: Construnario Versión 3.51
- Fecha de los precios: 29/08/2022
- Divisa: EUR

**EWAQ-CW** u Enfriadora inverter para uso residencial, comercial y/o industrial, referencia EWA(Y)Q-CW de Daikin
Enfriadora Inverter Eficiencia excepcional a carga parcial que reduce los costes de funcionamiento Corrientes de arranque mínimas No es necesario un depósito de inercia en aplicaciones estándar Compresor scroll de Daikin Amplios límites de funcionamiento Módulo hidrónico integrado a demanda
