# Fans coils industriales con motores EC, referencias FWS/FWP/FWN/FWR/FWZ de Daikin

- Propiedad del archivo: CONSTRUNARIO
- Formato: FIEBDC-3/2012
- Programa: Construnario Versión 3.51
- Fecha de los precios: 29/08/2022
- Divisa: EUR

**FWSDAIKI** u Fans coils industriales con motores EC, referencias FWS/FWP/FWN/FWR/FWZ de Daikin
FWP Se adapta perfectamente a cualquier estilo de decoración interior: solo las rejillas de aspiración y de descarga están a la vista Un ahorro de energía de hasta el 50% gracias a la tecnología de motor de CC sin escobillas si se compara con la tecnología tradicional Ajuste instantáneo a los cambios de temperatura y humedad relativa Bajo nivel sonoro de funcionamiento Soluciones muy flexibles: varios tamaños, topología de tuberías y válvulas de conexión FWN Un ahorro de energía de hasta el 70% gracias a la tecnología de motor de CC sin escobillas si se compara con la tecnología tradicional Ajuste instantáneo a los cambios de temperatura y humedad relativa Bajo nivel sonoro de funcionamiento Soluciones muy flexibles: varios tamaños, topología de tuberías y válvulas de conexión El filtro de aire se puede quitar fácilmente para limpiarlo Conector de tubo recto instalado en el lado de descarga FWR Para instalación en pared o techo: la solución perfecta para espacios sin techos falsos Ajuste instantáneo a los cambios de temperatura y humedad relativa Un ahorro de energía de hasta el 70% gracias a la tecnología de motor de CC sin escobillas si se compara con la tecnología tradicional Bajo nivel sonoro de funcionamiento Soluciones muy flexibles: varios tamaños, topología de tuberías y válvulas de conexión Requiere muy poco espacio de instalación FWZ Un ahorro de energía de hasta el 70% gracias a la tecnología de motor de CC sin escobillas si se compara con la tecnología tradicional Ajuste instantáneo a los cambios de temperatura y humedad relativa Bajo nivel sonoro de funcionamiento Soluciones muy flexibles: varios tamaños, topología de tuberías y válvulas de conexión Requiere muy poco espacio de instalación
