# Fan coils de conductos, referencia FWE/FWM/FWB/FWD de Daikin

- Propiedad del archivo: CONSTRUNARIO
- Formato: FIEBDC-3/2012
- Programa: Construnario Versión 3.51
- Fecha de los precios: 29/08/2022
- Divisa: EUR

**FWEDAIKI** u Fan coils de conductos, referencia FWE/FWM/FWB/FWD de Daikin
FWE Instalación y mantenimiento sencillos Motor del ventilador de 4 velocidades Caudal de aire de alta potencia Gama de controladores electrónicos con cable Presión estática disponible hasta 50 Pa Amplios límites de funcionamiento Conexión izquierda y derecha del lado de agua estándar Bandeja de drenaje extendida de serie Válvula montada en fábrica (lado derecho e izquierdo) Aislamiento de polietileno FWC Ajuste instantáneo a los cambios de temperatura y humedad relativa Soluciones muy flexibles: varios tamaños, topología de tuberías y válvulas de conexión Modulación continua de velocidad del ventilador que reduce las emisiones sonoras si se compara con las unidades fan coil con motor de CA y velocidad fija Las conexiones de agua las puede cambiar fácilmente el instalador en la obra FWD Sistema de montaje rápido en la pared o en el techo Conector de tubo recto instalado en el lado de descarga El filtro de aire se puede quitar fácilmente para limpiarlo
