# Fan coil suelo/techo con envolvente, referencia FWL/FWV/FWT/FWF-CT/FWF-BT/BF/FWC-BT/BF de Daikin

- Propiedad del archivo: CONSTRUNARIO
- Formato: FIEBDC-3/2012
- Programa: Construnario Versión 3.51
- Fecha de los precios: 29/08/2022
- Divisa: EUR

**FWLDAIK** u Fan coil suelo/techo con envolvente, referencia FWL/FWV/FWT/FWF-CT/FWF-BT/BF/FWC-BT/BF de Daikin
FWT Diseño de armario muy estético Distribución óptima del aire Fácil de instalar Mando a distancia inalámbrico con alcance de hasta 9 m Motor del ventilador de 3 velocidades Amplios límites de funcionamiento Nivel de sonoro de funcionamiento bajo gracias al ventilador tangencial Con aislamiento térmico autoextintor de clase 1 Filtro de aire extraíble y lavable (autoextintor de clase 1) FWF Panel decorativo de estilo moderno de color blanco fresco (RAL9010) Las dimensiones compactas de la carcasa (570 mm de anchura y profundidad) permiten que la unidad se adapte perfectamente a todo tipo de techos y que combine bien con los módulos arquitectónicos estándar, sin necesidad de recortar losas del techo Entrada de aire nuevo opcional La orientación horizontal automática garantiza la ausencia de corrientes de aire y evita el ensuciamiento del techo Posibilidad de cerrar una o dos aletas para facilitar la instalación de la unidad en esquinas La bomba de drenaje incorporada de serie con 750 mm de elevación aumenta la flexibilidad y la rapidez de instalación FWC-BT/BF La descarga de aire de 360 garantiza un flujo de aire y una distribución de la temperatura uniformes Panel decorativo de estilo moderno de color blanco fresco (RAL9010) Entrada de aire nuevo opcional La descarga horizontal de aire garantiza la ausencia de corrientes de aire y evita el ensuciamiento del techo Posibilidad de cerrar una o dos aletas para facilitar la instalación de la unidad en esquinas La bomba de drenaje incorporada de serie con 750 mm de elevación aumenta la flexibilidad y la rapidez de instalación
