# Controladores inteligentes Madoka, referencia BRC1H52W/BRC1H52S/BRC1H52K de Daikin

- Propiedad del archivo: CONSTRUNARIO
- Formato: FIEBDC-3/2012
- Programa: Construnario Versión 3.51
- Fecha de los precios: 29/08/2022
- Divisa: EUR

**BRC1H52W** u Controladores inteligentes Madoka, referencia BRC1H52W/BRC1H52S/BRC1H52K de Daikin
Diseño estilizado y elegante, disponible en 3 colores para adaptarse a cualquier diseño interior Interfaz de usuario final mediante símbolos para un control intuitivo mediante botones táctiles Aplicación intuitiva para establecer y copiar programas, ajustar funciones de ahorro de energía y supervisión para usuarios avanzados y gerentes técnicos y proporcionar una puesta en marcha sencilla y rápida para los instaladores Ahorro energético gracias a la integración de tarjeta llave y contacto de ventana, limitación del punto de consigna y función de reajuste flexible, al mismo tiempo que se garantiza el confort del huésped o inquilino Solución rentable para aplicaciones de refrigeración de infraestructuras con rotación de ciclos y funcionamiento de reserva integrados Funciones centradas en las necesidades del cliente: ENCENDIDO/APAGADO, temperatura, modo, velocidad del ventilador, rejillas, filtro Compacta, solo 85 x 85 mm, se integra fácilmente en cuadros eléctricos estándar Ajuste horario automático verano/invierno
